# Muster-Leistungsbeschreibung
Leistungsbeschreibung (GAEB 90, DA81)
Währung: EUR

## Betonreparatur mit einem PRM-Mörtel EP4
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

**00001.0001 Überprüfung der Betonflächen**
Überprüfen der zu behandelnden Flächen:

a) visuell auf Verschmutzungen, Trennmittelrückstände, Vergrünungen, Absanden und Risse, defekte elastische Fugenversiegelung.

b) durch Hammerprobe auf Hohlstellen, Kiesnester und Gefügelockerungen.

c) Überprüfung auf Schadstoffbelastung

Schadstellen kennzeichnen und Prüfprotokoll erstellen
Einheit: m2

**00001.0002 Schadhafte, lockere Betonteile und carbonatisierten Beton abstemmen**
Entfernen von schadhaften, lockeren und
mürben Betonteilen bis auf das feste Gefüge
sowie carbonatisierten Beton im Bereich der
Stahlbewehrung.
Korrodierte Bewehrungseisen rundherum
bis 2 cm über die erkennbare Korrosion hinaus
freistemmen.
Reparaturflächen gradlinig und im
Winkelvon 45 Grad begrenzen.
Einheit: m2

**00001.0003 Sandstrahlen mineralischer Flächen**
Untergrundvorbehandlung der mineralischen Flächen
mittels geeignetem Verfahren, z.B. Sandstrahlen
zur Erzielung eines sauberen und
tragfähigen Untergrundes, frei von haftungsmindernden
Schichten.
Der Untergrund muss nach der Untergrundvorbehandlung
die
geforderten Werte aus den technischen Unterlagen
des nachfolgenden Instandsetzungssystems aufweisen
und zur Aufnahme der nachfolgenden Schichten geeignet
sein.
Einheit: m2

**00001.0004 Bewehrung reinigen**
Freigelegte Bewehrungseisen umlaufend
entsprechend Norm-Reinheitsgrad SA 2 1/2
gemäß DIN EN ISO 8501-1 und DIN EN ISO 12944-4
mit geeignetem Verfahren reinigen.

Vorbereitungsverfahren nach Wahl des AN

Angebotenes Verfahren:____________________
Einheit: m

**00001.0005 Epoxidharzgebundener Korrosionsschutz (PC S-Protect 2K)**
Aufbringen einer zweilagigen Korrosionschutzbeschichtung mit aktiven Korrosionschutzpigmenten
auf Basis eines lösemittelarmen 2-K EP-Bindemittels
auf den vorbereiteten Bewehrungsstählen.
Die zweite Lage frisch in frisch mit
feuergetrocknetem Quarzsand Sieblinie 0,1-0,3 mm
vollsatt abstreuen.

Produkte:
Remmers PC S-Protect 2K
Remmers Selectmix 01/03

Produktanforderungen:
Schwitzwasser-, Chlorid- und Sulfationenresistent
Hervorragende Haftfähigkeit
Lösemittelarm
Porenfrei austrocknend
Dichte (20 °C) 1,35 g/cm³ 1,04 g/cm³ 1,30 g/cm³
Viskosität (25 °C) 2500 mPa s 3500 mPa s 3500 mPa s

Angebotenes Produkt:______________

Verbrauch:
Ca. 3,0 kg/m² Remmers Selectmix 01/03 <4405>
Ca. 0,35 kg/m² je Anstrich Remmers PC S-Protect 2K
<0920>
Einheit: lfm

**00001.0006 Epoxidharzgebundene Haftbrücke (PC Primer 2K)**
Aufbringen einer lösemittelfreien, transparenten,
2-komponentigen Epoxydharz-Haftbrücke
auf den vorbereiteten Untergrund.

Produkt: Remmers PC Primer 2K

Produktanforderungen:
Haftvermittler
Lösemittelfrei
Unpigmentiert
Flüssig
Zweikomponentig

Produktkenndaten im Anlieferungszustand:
Dichte (20 °C) 1,12 g/cm³ 1,03 g/cm³ 1,10 g/cm³
Viskosität (25 °C) 870 mPa s 200 mPa s 600 mPa s

Produktkenndaten im ausreagierten Zustand:
Biegezugfestigkeit > 46 N/mm²
Druckfestigkeit > 55 N/mm²

Angebotenes Produkt:______________

Verbrauch:
ca. 0,5 kg/m² Remmers PC Primer 2K <0900>
Einheit: m2

**00001.0007 PC-Leichtreparaturmörtel (PC 2K 45)**
Instandsetzen von Oberflächenschäden an Beton,
Leichtbeton und Stahlbeton mit einem
epoxidharzgebundenen Leichtreparaturmörtel.

Reprofilierung Fläche bis 0,01 m²

Bauteil: ___________

Einbaulage:_______________

Schichtdicke:_______cm

Produkt: Remmers PC 2K 45

Produktanforderungen:
schnell, schrumpffreihärtend
mechanisch belastbar
Leichtfüllstoffe, über Kopf verarbeitbar
Dichte (20°C): 0,93 g/cm³ Mischung
Druckfestigkeit: 48,5 N/mm²
Biegezugfestigkeit: 18,0 N/mm²
Haftzugfestigkeit: 3,5 N/mm² Betonbruch
E-Modul: 5,350 N/mm²
Temperaturausdehnungskoefizient: 32 x 10-6 K

Angebotenes Produkt:______________

Verbrauch:
Ca. 0,9 kg/m²/ mm Remmers PC 2K 45 <0941>
Einheit: kg

**00001.0008 wie vor, jedoch je weiteren Zentimeter Schichtdicke**
Einheit: St
